# D-BUW-ME 02_Sanierung Spülküche
Angebotsaufforderung (GAEB 90, DA83)
Währung: EUR
Auftraggeber: Bau- und Liegenschaftsbetrieb NRW

## Zusätzlicher Text
Allgemeine Vorbemerkungen

1. Projektorganisation

1.1 Allgemein
Die Beteiligten werden wie folgt bezeichnet:
Auftraggeber (AG)
Auftragnehmer (AN)

1.2 Grundlage
Grundlage des Angebots ist die VOB. Für die Ausführung und
Abrechnung der Arbeiten gelten die VOB/B und VOB/C in der jeweils
gültigen Fassung.

1.3 Projektleiter, Fachbauleiter
Der AN hat einen verantwortlichen deutschsprachigen Projektleiter bzw.
Fachbauleiter und dessen Vertreter für seine Gewerke schriftlich zu
benennen, die während der Ausführungszeit des AN die Planung,
Bestellung und Durchführung der eigenen Leistungen überwachen,
koordinieren und als ständige Ansprechpartner für die Bauleitung des
Auftraggebers zur Verfügung stehen. Von den benannten Fachbauleitern
muss während der gesamten Ausführungszeit mindestens einer auf der
Baustelle anwesend sein. Der AN bzw. dessen Fachbauleiter ist
diesbezüglich auch für alle Leistungen verantwortlich, die er an
Nachunternehmer vergeben hat. Ein Wechsel der Fachbauleitung ist dem AG
unverzüglich mitzuteilen.

1.4 Baubesprechungen
Seitens der vom AG eingesetzten Objektüberwachung werden regelmäßig
Baubesprechungen durchgeführt. Der AN ist verpflichtet, zu diesen
Besprechungen mindestens eine vertretungsberechtigte Person (Projekt-
und/ oder Bauleiter) zu entsenden, die mit dem Bauablauf und den
durchzuführenden Arbeiten detailliert vertraut ist.

2. Projektbeschreibung

Lage des Baugrundstücks
Land: NRW
Stadt/Gemarkung: Elberfeld
Flur: 207
Flurstück: 257
Max-Horkheimer Straße 15
42119 Wuppertal

Die Leistungsbeschreibung umfasst die Sanierung der Spülküche der
Hauptmensa der Bergischen Universität Wuppertal, Gebäude ME, Ebene
ME02.

Die Spülküche befindet sich inmitten des Gebäudes ME, welches an der
Nordwestseite des Campus Oberer Grifflenberg liegt. Das Gebäude ME, ein
Mitte der 70-er Jahre des letzten Jahrhunderts errichteter Massivbau,
beinhaltet u.a. die Hauptmensa und Cafeteria mit Koch- und Spülküchen,
zugehörigen Lager-/ Technik- und Nebenutzungsflächen, mehreren
Speisesälen und Büroflächen.

Die Sanierung beinhaltet folgende Maßnahmen in der Spülküche auf Ebene
ME02 und im Kriechkeller auf Ebene ME01:
- Abbruch / Schadstoffsanierung des Bestandsbodens
- Rückbau und Entsorgung der Dreh- und Schiebetüren
- Rückbau und Entsorgung der gesamten Spül-, Förder- und
Nassmülltechnik
- Rückbau und Entsorgung des zugehörigen Trink- und Schmutzwassernetzes
- Teilrückbau und Entsorgung der ELT-Leitungen
- Verschließen eines Türdurchganges und mehrerer Wand- und
Deckendurchbrüche
- Einbau neuer Dreh- und Schiebetüren
- Neuer Bodenaufbau aus Kunstharz in der Spülküche inkl. 2-facher
Abdichtungslage, Verbundestrich und umlaufender Hohlkehle
- Neuaufbau des Trink- und Schmutzwassernetzes
- Neumontage der ELT-Leitungen
- partieller Austausch/ Umbau der vorhandenen Lüftungsdecke
- Austausch der Leuchtmittel
- Neuaufbau der Spül-, Förder- und Nassmülltechnik
- Ergänzungs-/ Reparaturarbeiten (Wandfliesen, Bodenbelag,
Malerarbeiten)

Alle Gebäudebereiche, insbesondere die unmittelbar angrenzenden Räume
der Kochküche, der Speiseausgabe und des Speisessals bleiben während
der Sanierungsmaßnahme in Betrieb.

3. Baustellenzufahrt /-einrichtung

3.1 Die Anweisungen / Ge- und Verbote der Bergischen Universität
Wuppertal sind genau zu beachten. Die Straßen und Fahrwege, die benutzt
werden können, werden von der Bauleitung des AG angegeben. Für die
Transporte sind ausschließlich die zugewiesenen Wege und Straße zu
benutzen.

3.2 Der reguläre Verkehr, insbesondere der regelmäßig verkehrende ÖPNV
innerhalb der Liegenschaft darf ebenso wenig beeinträchtigt werden wie
Flucht- und Rettungswege, Feuerwehrzufahrten, Feuerwehraufstellflächen
für die auf dem Gelände vorhandenen Objekte, alle notwendigen
Anlieferflächen der Mensa oder Zufahrten zum Parkahaus.

3.3 Zufahrt zur Baustelle erfolgt über die Max-Horkheimer Straße, im
Regelfall auf Ebene ME02 über die gepflasterte Feuerwehrumfahrt /
Feuerwehraufstellfläche auf der Nordostseite, in Ausnahmefällen auf
Ebene ME01 über die gepflasterte Anlieferung auf der Südwestseite
(ausschließlich für Arbeiten in den Technikräumen/ Fluren auf ME01),
oder über die Parkhauszufahrt auf ME01 (ausschließlich für die Arbeiten
im Kriechkeller auf ME01).

3.4 Material- oder Mannschaftscontainer können nordöstlich des Gebäudes
neben der Feuerwehraufstelle auf Ebene ME02 aufgestellt werden. Das
Aufstellen von Containern sowie größere Anlieferungen sind zwingend mit
der Bauleitung und dem Bauherrn abzustimmen. Flächen und Zuwegung sind
dem Baustelleneinrichtungsplan zu entnehmen.

3.5 Umfangreiche Materiallieferungen sowie jegliche An- und Abfuhr von
Abfallcontainern sind möglichst außerhalb der allgemeinen
Kernarbeitszeiten des Universitätsbetriebes zu erfolgen (siehe 4.).
Derartige Materiallieferungen / An- und Abfuhren sind immer mit der
Bauleitung des AG abzustimmen und rechtzeitig (mind. 2 Tage) vorher
bekannt zu geben.

3.6 Das Gebäude ME liegt in Hanglage und verfügt über 7 Ebenen (Ebene
ME01 bis ME07). Die für die Sanierung betroffenen Ebenen ME01 und ME02
können jeweils von außen angefahren werden, es müssen aber immer einige
Stufen oder Rampen überwunden werden. Der Regelzugang zur Baustelle auf
Ebene ME02 erfolgt über eine Zugangstür zum Speisesaal auf der
Nordostseite.

3.7 Das Beseitigen der vom AN verursachten Verschmutzungen aller
beanspruchten Verkehrsflächen ist laufend durchzuführen. Die Baustelle
ist arbeitstäglich aufzuräumen. Stoffe und Bauteile sind ordnungsgemäß
zu sortieren und außerhalb der Verkehrswege auf den zugewiesenen
Flächen zu lagern.

3.8 Bauseits werden Bauzaun, allgemeine Sicherungseinrichtungen,
Baubeleuchtung der Hauptverkehrswege, Sanitärcontainer sowie je ein
zentraler Baustrom- und Bauwasseranschluss zur Verfügung gestellt
(siehe Baustelleneinrichtungsplan).

3.9 Im Gebäudeinneren wird der Sanierungsbereich sowie die Zuwegung
dorthin zu den angrenzenden Räumen der Kochküche und des Speisesesaals
mittels Staubschutzwänden abgetrennt. Im Zuwegungsbereich werden
Lagerflächen für temporäre Anlieferungen geschaffen.

3.10 Seitens des AG werden Anschlussmöglichkeiten für Baustrom und
Bauwasser zur Verfügung gestellt. Kosten für Strom und Wasser
werden gemäß Pkt. 7 anteilig zur Netto-Rechnungssumme in Abzug
gebracht.
Max. Anschlusswerte Baustrom: 400 V ; 32 A
Leitung Bauwaser: 3/4" ; 4 Bar
Verbindende Leitungen zwischen Übergabestelle und Verwendungsstellen
hat der AN für sich selber vorzusehen, zu unterhalten und abzubauen.

3.11 Ein Sicherheitsdienst ist im Baustellenbereich nicht vorhanden.
Der AN ist für den sachgemäßen Verschluss seiner Bauunterkünfte,
Arbeitsgeräte, Materialien, usw. und deren Sicherheit alleinig
verantwortlich.

4. Arbeitszeiten / Lärmschutz / Erschütterungen

4.1 Alle Arbeiten sind in der Arbeitszeit der Hochschule
durchzuführen (Mo bis Mi 07.30 bis 16.00 Uhr, Do 07.30 bis 15.30 Uhr
und Fr 07.30 bis 15.00 Uhr).

4.2 Die Arbeiten sind bei laufendem Mensabetrieb durchzuführen. Der
Lage der Baustelle inmitten der Mensa ist in besonderer Weise Rechnung
zu tragen.

4.3 Die angrenzenden Räume der Mensa und des Speisesaals sind während
der Sanierung in Betrieb. Daher ist nach Möglichkeit nur mit
geräuscharmen Baumaschinen zu arbeiten. Jegliche vermeidbaren
Lärmquellen sind zu verhüten bzw. zu vermeiden. Sollen Arbeiten
ausgeführt werden, bei denen mit Vibrationen / Erschütterungen oder
Lärm zu rechnen ist, sind diese mindestens 3 Werktage vorher bei dem AG
anzumelden.

5. Sicherheit / SiGeKo

5.1 Die Baustellen- und Montageordnung der Bergischen Universität
Wuppertal ist zu beachten und umzusetzen.

5.2 Für die Umsetzung der Baustellenverordnung ist seitens des AG ein
bevollmächtigter Dritter eingesetzt. Die Eigenverantwortlichkeit des
Unternehmers bezüglich der Einhaltung der UVV, ArbSchG, sowie
sämtlicher Gesetze und Verordnungen sind hierdurch nicht berührt.

5.3 Die vom SiGeKo in Abstimmung mit den zuständigen Behörden verfasste
und vom AG eingesetzte Baustellenordnung wird durch den AN anerkannt
und im Auftragsfall Vertragsbestandteil.

5.4 Der AN hat Bauunfälle, bei denen Personen- oder Sachschaden
entstanden ist, dem AG, der Bauleitung und dem SiGeKo unverzüglich
mitzuteilen.

6. Technische Norm- und Qualitätsmerkmale

6.1 Wird bei einer Position ein anderes als das ausgeschriebene
Leitfabrikat angeboten, so ist das Produkt eindeutig zu bezeichnen und
die Gleichwertigkeit mit Abgabe des Angebotes, durch Vorlage von
Datenblättern, Prüfzeugnissen, etc., nachzuweisen.

6.2 Im Leistungsverzeichnis sind teilweise Positionen produktbezogen
mit dem Zusatz "oder gleichwertig" ausgeschrieben. Macht der Bieter
keine Angabe, gilt das im Leistungsverzeichnis genannte Fabrikat als
angeboten.

7. Umlagen

Der AN wird an den allgemeinen Kosten der Baustelle derart beteiligt,
dass von der Netto-Rechnungssumme, einschließlich aller Nachträge,
nachfolgende anteilige Beträge in Abzug gebracht werden:

Kosten für Bauwasser  0,2 %
Kosten für Strom  0,4 %

Technische Vorbemerkungen Sanitär

1. Lüftung

1.1 Beschreibung Ist-Zustand
Aktuell wird die Luft über eine modular aufgebaute Lüftungsdecke in die
Spülküche eingebracht. Dazu werden die Lochbleche mit einem Fließ
belegt, welches Stellenweise weggelassen wird, um die Einbringung der
Zuluft zu verorten. Die Abluft wird zum einen per Direktanschluss von
Spülmaschinen und zum anderen über Deckenmodule mit Gittern abgeführt.
Insgesamt werden so ca. 20.000 m³/h Luft in die Küche ein- und
ausgetragen. Die Anbdingung an die Deckenintegrierten Abluftgitter
erfolgt über Anschlusskästen bzw. über Einzelanschlüsse je
Gitterelement. Ein normales Modul besteht aus drei Gittern (siehe
nachfolgendes Bild).

1.2 Leistungsbeschreibung
Die Lüftungsdecke wird vollständig demontiert und vorort gereinigt. Die
Direktanschlüsse der abgängigen Spülmaschinen entfallen. Dadurch sind
zusätzliche Abluftpaneele erforderlich, welche an das Luftkanalnetz
angebunden werden. Dazu sind die die ehemaligen Direktanschlüsse
anzupassen. Die Luftführung im allgemeinen soll so angepasst werden,
dass ein gerichteter Luftstrom vom reinen in den unreinen Bereich der
Spülküche sichergestellt wird. Das bestehende im Baufeld aufgehangende
Kanalnetz soll ab den Brandschutzklappen nach VDI6022 hygienisch
gereinigt, überprüft und ggf. ertüchtigt werden. Die kreuzenden
Luftleitungen, die das Baufeld nicht mit Luft versorgen sind nicht teil
der Maßnahme.

Im Bereich der Mensa wird das Baufeld über Zuwege erschlossen. Die
Mensa bleibt dabei in einem reduzierten Betrieb geöffnet. Damit die
Verunreinigungen aus den Transportwegen nicht in der Mensa verteilt
werden, wird ein Korridor erstellt. Damit die Schutzplanen nicht
angesogen werden und die Verteilung des Bauschmutzes vermieden wird
sind nach Rücksprache mit der Bauleitungen einzelne Zu- und
Abluftauslässe des sich dort befindlichen Kanalnetzes zu schließen,
sodass im Bereich der Mensa weiterhin eine ausgeglichene Luftbilanz
eingehalten wird.

Alle Positionen sind inkl. Transport, und Montage zu kalkulieren.
Formstücke, Auf-/ Abhängungen und Dämmung werden separat kalkuliert.

## Lüftungstechnik
Datum: 14.11.25

### 01 Lüftungsanlagen - Luftverteilung

#### 01.01 Luftkanäle und Luftkanalformteile

**01.01.0010 Luftltg rund verz geschweißt DN250**
Luftleitung, rund, aerosolatdicht, Luftdichtheitsklasse
ATC3 DIN EN 16798-3, aus verzinktem Stahl, geschweißt,
Maße DIN EN 1506, DN 250, mit Einsteckende, mit
Lippendichtung, Form- und Verbindungsstücke werden
gesondert vergütet, min./max. Temperatur der
geförderten Luft -15 bis 80 Grad C, Montagehöhe über
Gelände/Fußboden bis 5 m, Druckbereich von -750 bis
1000 Pa, mit Aufhänge-/Auflagekonstruktion.
Menge: 40,000 m
Zuordnung: 431000000

**01.01.0020 Luftltg rund verz geschweißt DN150**
Luftleitung, rund, aerosolatdicht, Luftdichtheitsklasse
ATC3 DIN EN 16798-3, aus verzinktem Stahl, geschweißt,
Maße DIN EN 1506, DN 150, mit Einsteckende, mit
Lippendichtung, Form- und Verbindungsstücke werden
gesondert vergütet, min./max. Temperatur der
geförderten Luft -15 bis 80 Grad C, Montagehöhe über
Gelände/Fußboden bis 5 m, Druckbereich von -750 bis
1000 Pa, mit Aufhänge-/Auflagekonstruktion.
Menge: 52,000 m
Zuordnung: 431000000

**01.01.0030 Sattelstutzen Luftleitg rund 90Grad Stahl verz DN250-DN150**
Sattelstutzen, für Luftleitung, rund, aerosolatdicht,
Luftdichtheitsklasse ATC3 DIN EN 16798-3, 90 Grad, aus
verzinktem Stahl, DN 250 auf DN 150,
geschraubt/genietet, mit Dichtungsband, min./max.
Temperatur der geförderten
Luft -15 bis 80 Grad C, Montagehöhe über
Gelände/Fußboden bis 5 m, Druckbereich von -750 bis
1000 Pa, mit Aufhänge-/Auflagekonstruktion DIN EN
12236, schallgedämmt, befestigen mit
Befestigungsmitteln mit bauaufsichtlichem Nachweis
einschl.
Bohrungen.
Menge: 30,000 St
Zuordnung: 431000000

**01.01.0040 Bogen Luftleitg rund 90Grad Stahl verz DN150**
Bogen, für Luftleitung, rund, aerosolatdicht,
Luftdichtheitsklasse ATC3 DIN EN 16798-3, 90 Grad, aus
verzinktem Stahl, DN 150, glatt, mit Einsteckenden, mit
Lippendichtung, geschraubt/genietet, min./max.
Temperatur der geförderten Luft -15 bis 80 Grad C,
Montagehöhe über Gelände/Fußboden bis 5 m, Druckbereich
von -750 bis 1000 Pa, mit
Aufhänge-/Auflagekonstruktion DIN EN 12236,
schallgedämmt, befestigen mit Befestigungsmitteln mit
bauaufsichtlichem Nachweis einschl. Bohrungen.
Menge: 18,000 St
Zuordnung: 431000000

**01.01.0050 Bundkragen Luftleitg rund Stahl verz DN250**
Bundkragen, für Luftleitung, rund, Luftdichtheitsklasse
ATC3 DIN EN 16798-3, aus verzinktem Stahl, DN 250,
zum Einstecken, mit Lippendichtung, min./max.
Temperatur der geförderten Luft -15 bis 80 Grad C,
Montagehöhe über Gelände/Fußboden bis 5 m,
Druckbereich von -750 bis 1000 Pa, mit
Aufhänge-/Auflagekonstruktion DIN EN 12236,
schallgedämmt,
befestigen mit Befestigungsmitteln mit
bauaufsichtlichem Nachweis einschl. Bohrungen.
Menge: 17,000 St
Zuordnung: 431000000

**01.01.0060 Gewindestangen**
Gewindestab, M8, aus verzinktem Stahl, Befestigung an
Metallkonstruktion, Befestigungsuntergrund Beton, Länge
Gewindestange '1000' mm
Menge: 80,000 m
Zuordnung: 431000000

**01.01.0070 Profistahl**
Zur Befestingung bei komplexen oder unvorhergesehenen
Montagesituationen
Menge: 100,000 kg
Zuordnung: 431000000

#### 01.02 Demontage und sonstige Arbeiten

**01.02.0010 Demontage Luftltg rund AT verz geschweißt DN150**
Demontage Luftleitung, rund, aerosolatdicht,
Luftdichtheitsklasse ATC3 DIN EN 16798-3, aus
verzinktem Stahl, geschweißt, Maße DIN EN 1506, DN 150,
mit Einsteckende, mit Lippendichtung.
Montagehöhe über Gelände/Fußboden bis 5 m.
Menge: 35,000 m
Zuordnung: 439000000

**01.02.0020 Demontage Luftltg rund AT verz geschweißt DN250**
Demontage Luftleitung, rund, aerosolatdicht,
Luftdichtheitsklasse ATC3 DIN EN 16798-3, aus
verzinktem Stahl, geschweißt, Maße DIN EN 1506, DN 250,
mit Einsteckende, mit Lippendichtung.
Montagehöhe über Gelände/Fußboden bis 5 m.
Menge: 27,000 m
Zuordnung: 439000000

**01.02.0030 Demontage Luftltg rechteckig Stahl verz geschweißt Kanten-L bis 500mm**
Demontage Luftleitung, rechteckig, Luftdichtheitsklasse
ATC3 DIN EN 16798-3, Druckklasse 2 DIN EN 1507, aus
verzinktem Stahl, geschweißt, Maße DIN EN 1505,
Kantenlänge bis 500 mm, Verbindung mit Flachflansch,
mit Schrauben und Dichtung
Montagehöhe über Gelände/Fußboden bis 5 m.
Menge: 6,000 m
Zuordnung: 439000000

**01.02.0040 Demontage Bogen Luftleitg rund 90Grad Stahl verz DN150 glatt**
Demontage Bogen, für Luftleitung, rund, aerosolatdicht,
Luftdichtheitsklasse ATC3 DIN EN 16798-3, 90 Grad, aus
verzinktem Stahl, DN 150, glatt, mit Einsteckenden, mit
Lippendichtung, geschraubt/genietet.
Montagehöhe über Gelände/Fußboden bis 5 m.
Menge: 13,000 St
Zuordnung: 439000000

**01.02.0050 Demontage Sattelstutzen Luftleitg rund 90Grad Stahl verz DN250-DN150 g**
Demontage Sattelstutzen, für Luftleitung, rund,
aerosolatdicht, Luftdichtheitsklasse ATC3 DIN EN 16798-
3, 90 Grad, aus
verzinktem Stahl, DN 250 auf DN 150,
geschraubt/genietet, mit Dichtungsband, min./max.
Temperatur der geförderten
Luft -15 bis 80 Grad C, Montagehöhe über
Gelände/Fußboden bis 5 m, Druckbereich von -750 bis
1000 Pa, mit Aufhänge-/Auflagekonstruktion DIN EN
12236, schallgedämmt, befestigen mit
Befestigungsmitteln mit bauaufsichtlichem Nachweis
einschl.
Bohrungen.
Menge: 25,000 m
Zuordnung: 439000000

**01.02.0060 Reinigung Luftkanalnetz nach VDI 6022**
Fachgerechte Reinigung und hygienische Inspektion von
Lüftungskanälen gemäß den Anforderungen der VDI 6022
Blatt 1 (Hygieneanforderungen an Raumlufttechnische
Anlagen und Geräte).
Technische Anforderungen:

Reinigung von Lüftungskanälen mit rechteckigem und
rundem Querschnitt inkl. Formteile und Sammelkästen.
Kanalgröße: gemäß beiliegender Pläne.
Reinigungsverfahren: mechanisch (z.?B. Bürsten,
Druckluft, Roboter) oder chemisch (z.?B. Desinfektion
mit zugelassenen Mitteln), je nach Verschmutzungsgrad.
Entfernung von Staub, Biofilm, mikrobiologischen
Rückständen und sonstigen Ablagerungen.
Durchführung durch qualifiziertes Fachpersonal mit
Nachweis der Schulung gemäß VDI 6022.
Dokumentation der Reinigung inkl. Fotodokumentation,
Protokoll.

Besondere Anforderungen:

Einhaltung der Hygieneanforderungen gemäß VDI 6022 und
DIN EN 15780.
Keine Beeinträchtigung der Funktion oder Dichtheit der
Lüftungsanlage.
Berücksichtigung von Revisionsöffnungen,
Brandschutzklappen und schwer zugänglichen Bereichen.
Entsorgung des Reinigungsrückstands gemäß geltenden
Vorschriften.
Die Reinigung der Oberflächen ist auch dann
durchzuführen, wenn andere Mängel, z.B. konstruktiver
Art, die VDI 6022 Prüfungen beeinträchtigen.

Geringfügige Korrosionsmängel sind in Abstimmung mit
dem Auftraggeber zu beseitigen und auf Basis des
Einheitspreises abzurechnen.
Menge: 150,000 m
Zuordnung: 439000000

**01.02.0070 Erstellung von Revisionsunterlagen und Dokumentation**
Erstellung vollständiger technischer
Revisionsunterlagen sowie einer umfassenden
Dokumentation im Rahmen der abgeschlossenen technischen
Maßnahme. Ziel ist die nachvollziehbare Darstellung der
ausgeführten Arbeiten, die Sicherstellung der
Betriebssicherheit sowie die Erfüllung gesetzlicher und
normativer Anforderungen.

- technische Revisionsunterlagen
Rohrleitungs- und Instrumentierungspläne
Aufstellungs- und Lagepläne
Komponenten- und Stücklisten

- Dokumentation der Maßnahme
Beschreibung der durchgeführten Arbeiten und
eingesetzten Verfahren
Übersicht der verwendeten Materialien und Komponenten
Prüf- und Abnahmeprotokolle (z.?B. Dichtheit, Funktion,
Sicherheit)
Inbetriebnahmeprotokoll
Wartungs- und Bedienungsanleitungen
Schulungsnachweise für das Betriebspersonal (falls
erforderlich)
Gefährdungsbeurteilung und Sicherheitsbetrachtung

- Form und Übergabe
Digitale Übergabe in gängigen Formaten (PDF, DWG, DOCX)
Strukturierte Ablage nach geltenden Normen (z.?B. DIN
276, VOB)
Dokumentation in deutscher Sprache
Menge: 1,000 psch
Zuordnung: 439000000

**01.02.0080 Anpassung der Lüftungskanäle Mensa**
Anpassen der Luftfürung im Bereich des ausgebildeten
Transportweges in der Mensa sowie Wiederherstellung des
Ursprungszustandes nach der Maßnahme.

Abschalten von ca. 18 Luftauslässen (Zu- und Abluft)
über bereits installierte Drosseln bzw. durch Abkleben
einzelner Gitter. Inkl. vorheriges Durchmessen der
Luftmengen zur ausgeglichenen Bilanzierung des Raumes.
Menge: 1,000 psch
Zuordnung: 439000000

**01.02.0090 Meister/-in sämtliche Kosten/Zuschläge**
Stundenlohnarbeiten durch Arbeiter/-in
der Verrechnungssatz für die jeweilige Arbeitskraft
umfasst sämtliche Aufwendungen wie Lohn- und
Gehaltskosten, Lohn- und Gehaltsnebenkosten, Zuschläge,
lohngebundene und lohnabhängige Kosten, sonstige
Sozialkosten, Gemeinkosten, Wagnis und Gewinn.
Menge: 1,000 h
Zuordnung: 439000000

**01.02.0100 Obermonteur/-in sämtliche Kosten/Zuschläge**
Stundenlohnarbeiten durch Arbeiter/-in
der Verrechnungssatz für die jeweilige Arbeitskraft
umfasst sämtliche Aufwendungen wie Lohn- und
Gehaltskosten, Lohn- und Gehaltsnebenkosten, Zuschläge,
lohngebundene und lohnabhängige Kosten, sonstige
Sozialkosten, Gemeinkosten, Wagnis und Gewinn.
Menge: 2,000 h
Zuordnung: 439000000

**01.02.0110 Monteur/-in sämtliche Kosten/Zuschläge**
Stundenlohnarbeiten durch Arbeiter/-in
der Verrechnungssatz für die jeweilige Arbeitskraft
umfasst sämtliche Aufwendungen wie Lohn- und
Gehaltskosten, Lohn- und Gehaltsnebenkosten, Zuschläge,
lohngebundene und lohnabhängige Kosten, sonstige
Sozialkosten, Gemeinkosten, Wagnis und Gewinn.
Menge: 5,000 h
Zuordnung: 439000000
